# ZIMMER- UND HOLZBAUARBEITEN
Angebotsaufforderung (GAEB 90, DA83)
Eröffnung: 25.09.01 :
Ende der Zuschlagsfrist: 25.09.01
Währung: EUR
Auftraggeber: Seelsorgeeinheit Bad Schönborn- Kronau, Pfarrer Wolfgang Kes

## ZIMMER- UND HOLZBAUARBEITEN
Datum: 25.10.99

*Hinweis*
Bauvorhaben:
Kindergarten St. Franziskus
Stefanienstraße 7, Flst.Nr. 268/6
76709 Kronau

Bauherr:
Seelsorgeeinheit Bad Schönborn- Kronau
Pfarrer Wolfgang Kesenheimer
Kirrlacher Straße 4, 76709 Kronau

Die Seelsorgeeinheit Bad Schönborn- Kronau plant den
Abbruch des vorhandenen Kindergartens und den Neubau
eines 5- gruppigen Kindergartens an gleicher Stelle.
Der Neubau wird als 3- geschossiger Massivbau mit einem
 Dachgeschoss als Holzrahmenbau errichtet.
An der Südgrenze wird der Neubau als Grenzbebeuung
errichtet.

Zugang / Zufahrt:
Die Zufahrt erfolgt über die Stefanienstraße.

*Hinweis*
1.0 Umgebung:
Auf dem umgebenden Parkgelände außerhalb des
Baustellengeländes ist das Befahren, Parken von
Fahrzeugen sowie Lagern von Material untersagt (auch
kurzfristig). Schäden an Grünanlage, Bäumen etc. gehen
zu Lasten des Verursachers.
Einschränkungen:
Der Betrieb des angrenzenden Kindergartens in der
Neustraße läuft während der Dauer der Bauarbeiten
weiter. Lager- und Arbeitsflächen können nur in dem auf
 dem Baustelleneinrichtungsplan dargestellten Umfang in
 Anspruch genommen werden. Die Arbeiten haben
unter Rücksichtnahme auf den Betrieb des benachbarten
Kindergartens sowie der Anwohner stattzufinden. Es
dürfen nur hochschallgedämmte Maschinen verwendet
werden. Die Sicherung der Baustelle muss den besonderen
 Anforderungen an den Kindergartenbetrieb
entsprechen bzw. die Anwesenheit von Kindern
berücksichtigen.
Baumschutz:
Die Sträucher und Bäume in der angrenzenden Grünanlage
sind zu schützen, insbesondere das Wurzelwerk der
Bäume.
Sämtliche Arbeiten haben in Absprache mit der
Bauleitung zu erfolgen.

2.0 Witterungsschutz / Schutz Bausubstanz
Der Schutz der eigenen Bauleistung sowie des
bestehenden Gebäudes vor Regen und sonstigen
Witterungseinflüssen ist jederzeit zu gewährleisten und
 in die Einheitspreise der Positionen einzurechnen,
sofern nachfolgend keine gesonderten Positionen dafür
ausgewiesen wurden.
Gleiches gilt für den Schutz der vorhandenen
Bausubstanz, die bei sämtlichen Arbeiten dauerhaft vor
Beschädigungen zu schützen ist. (z.B. Abdecken und
Abkleben von Fensterbrüstungen, Fensterrahmen,
Bodenbelägen etc.)

3.0 Bauleitung AN
Vom AN ist ein verantwortlicher Bauleiter / Vorarbeiter
 zu benennen, der der deutschen Sprache mächtig ist.
Dieser ist mit einem Notfall - Handy auszurüsten, um
bei Notfällen jederzeit erreichbar zu sein.

4.0 Entsorgung von Abfällen / Abbruchmaterial
Wird in den nachfolgenden Positionen Entsorgung
gefordert bedeutet dies, dass das betreffende Material
in das Eigentum des AN übergeht. Das Material ist vom
AN selbständig und auf eigene Kosten nach Sorten
getrennt zu entsorgen und unverzüglich von der
Baustelle zu entfernen.
Anfallender Bauschutt, Verpackungsmaterialien etc. sind
 vom AN selbständig und auf eigene Kosten nach Sorten
getrennt zu entsorgen.
Auf Verlangen ist ein Nachweis über die ordnungsgemäße
und fachgerechte Entsorgung vorzulegen. (Wiegescheine +
 Belege Deponierung)

5.0 Arbeitsablauf:
Die Arbeiten haben in Abstimmung mit den anderen am Bau
 beschäftigten Gewerken zu erfolgen. Die Leistungen
sind in zeitlichen Abschnitten zu erbringen.

6.0 Materialtransport
Sofern keine gesonderten Positionen ausgewiesen sind,
ist der An- bzw. Abtransport sämtlicher Baustoffe von
und bis zur jeweiligen Verwendungsstelle bzw. zum
Lagerplatz Sache des AN und in die Einheitspreise
einzurechnen. Eventuelle Mitbenutzung von Kränen
 oder Fördergeräten anderer Auftragnehmer ist mit
diesen direkt zu klären und zu verrechnen.

7.0 Abrechnung:
Abschlags- und Schlußrechnungen werden nur zusammen mit
 einem prüfbaren Aufmaß freigegeben. Das Aufmaß ist mit
 den  Positionsnummern des Leistungsverzeichnisses
versehen zu ordnen. Die Abrechnung erfolgt nach
Planaufmaß. Auf Verlangen sind
Aufmaßpläne/Skizzen mit nachvollziehbaren Darstellungen
 der Leistung sowie den Maßen versehen zusammen mit der
 Rechnung einzureichen.  In jeder Rechnung sind Wert
und Umfang aller bisher erbrachten Leistungen
aufzuführen. Bereits geleistete
Abschlagszahlungen sind am Schluß der Rechnungen
einzeln aufzuführen und abzuziehen.

Für nachträglich nicht überprüfbare Leistungen ist vor
Ausführung bzw. Verhinderung der Prüfbarkeit ein
gemeinsames Aufmaß zu beantragen.

Abrechnungseinheiten: (Mengeneinheiten nach GAEB -
Richtlinien)

d = Tag  h = Stunden
Mt = Monat  psch = pauschal
St = Stück  Wo = Woche
md = Meter x Tage
m2Wo = Quadratmeter x Wochen
Std = Stück x Tage

Es wird empfohlen, vor Angebotsabgabe die örtlichen
Gegebenheiten zu besichtigen.

8.0 Baustelleneinrichtung
Sofern keine gesonderten Positionen vorgesehen sind,
ist das Einrichten, Vorhalten und Räumen der
Baustelleneinrichtung für sämtliche Positionen des
Leistungsverzeichnisses in die Einheitspreise der
Positionen einzurechnen. Ebenso das Einholen amtlicher
Genehmigungen, Beantragung von Straßensperren etc.
Evtl. anfallende Genehmigungsgebühren sind dem AG ohne
jegliche Aufschläge zu berechnen.

Geräte, Werkzeuge, Gerüste und Hebezeuge sowie sonstige
 Betriebsmittel, die zur vertragsgemäßen Durchführung
der Bauleistungen erforderlich sind, auf die Baustelle
bringen, bereitstellen und betriebsfertig aufstellen
einschl. der dafür notwendigen
Arbeiten.

9.0 Bieterangaben Hersteller / Fabrikat
Sind in den Positionstexten Produkte mit Angaben zum
Hersteller ausgeschrieben, hat der  Bieter  die
Möglichkeit, gleichwertige Produkte anzubieten. Diese
sind in der entsprechenden Position auszuweisen.
Nachweis der Gleichwertigkeit siehe KEVM. In den
jeweiligen Einzelpositionen ist die angebotene Leistung
 mit Fabrikat und Typ anzugeben. Sofern systembedingt
Produkte aufeinander abgestimmt sein müssen, ist dies
auch bei als gleichwertig angebotenen Produkten zu
gewährleisten.

Beispiel:

Ausgeschriebenes Fabrikat:

Hersteller:  Müller
Typ:  ABC

Angebotenes Fabrikat:

Hersteller:  Schmidt
Typ:  XYZ

*Hinweis*
1.0 Gegenstand der Leistungsbeschreibung:

- Dachgeschoss in Holzrahmenbauweise (Wände + Dach)

- Fassadenverkleidungen als Trapezschalung einschl. UK

- Balkonbeläge Holz

2.0 Ausführung Holzbauarbeiten:

2.1 Vorschriften:

Die Ausführung der Leistungen erfolgt nach

DIN 18334 Zimmerarbeiten.
DIN 18351 Vorgehängte hinterlüftete Fassaden

2.2 Ausführung

Die Konstruktion des Gebäudes ist so konzipiert, daß
die Wände als einseitig beplankte Rahmen in der
Werkstatt bzw. auf der Bodenplatte vorgefertigt werden
können. Das Aufstellen, Wärmedämmung, Beplankung /
Schalung etc. erfolgt an der Baustelle.
Bei kompletter Vorfertigung der Wandelemente sind die
Verbindungen nach Absprache mit dem Statiker
auszuführen. Eine zusätzliche Vergütung für geänderte
Ausführungen erfolgt nicht.
Im Leistungsverzeichnis sind unter den Positionen
Holzlieferung / Abbinden und Aufstellen nur die für die
 Decken und das Dach (Sparren/Pfetten/Stützen)
erforderlichen Hölzer sowie die Verbindungsmittel
erfaßt und werden auch über diese Positionen
abgerechnet.
Wände sind als Gesamtkonstruktion einschl. aller
erforderlichen Anschluss- oder Wechselhölzer,
Verbindungsmittel, Nägel, Schrauben, Bleche usw. zu
kalkulieren. Lediglich Stürze, Unterzüge o.ä. Hölzer,
die als Brettschichtholz auszuführen sind bzw. deren
Dimensionen größer als 18 x 10 cm sind, werden nach den
 Positionen Holzlieferung / Abbinden und Aufstellen
abgerechnet.

Sämtliche Positionen enthalten die Lieferung, Montage,
Transport, die erforderlichen Verbindungsmittel sowie
sämtliche zur vollständigen Erbringung der Leistung
erforderlichen Nebenarbeiten, sofern hierfür im LV
keine gesonderten Positionen vorgesehen
sind.

2.3 Winddichtigkeit

Das Gebäude muss nach Fertigstellung die zur Erzielung
des Niedrigenergiestandards erforderlichen
Luftwechselraten einhalten.
Der Bauherr behält sich vor, nach Fertigstellung der
Wände/Dächer und erfolgtem Einbau der Fernster etc.
eine Winddichtigkeitsprüfung (Blower - Door - Test)
durchführen zu lassen. Sollte aufgrund festgestellter
Ausführungsmängel eine Wiederholungsprüfung
nach erfolgter Mängelbeseitigung erforderlich werden,
werden die durch die Wiederholungsprüfung entstehenden
Kosten beim Verursacher in Abzug gebracht.

2.4 Brandschutz

An Wände, Decken und Dächer werden unterschiedliche
Brandschutzanforderungen gestellt. Die vorgesehenen
Materialien bzw. Wandaufbauten sind auf die jeweils
einzuhaltenden Brandschutzanforderungen abgestimmt und
durch Prüfzeugnisse nach DIN 4102 Teil 2
nachgewiesen. Bei Verwendung anderer als der
vorgesehenen Materialien ist deren Gleichwertigkeit
insbesondere im Bezug auf die geforderten
Brandschutzklassen für den Gesamtaufbau des jeweiligen
Bauteils durch Vorlage eines Prüfzeugnisses nach DIN
4102
nachzuweisen.

2.5 Ausführungsunterlagen

Der AN erhält Grundrisse, Schnitte, Ansichten, Details
etc., in denen die maßgeblichen Hölzer und
Verbindungsmittel eingezeichnet und vermaßt wurden. Die
 Einteilung der sonstigen Hölzer im Raster der
Beplankung etc. sowie die Einteilung der Wandabschnitte
hat der AN in Absprache mit der Bauleitung vorzunehmen
und auf Verlangen die zu erstellenden
Ausführungszeichnungen (Abbundpläne) zur Freigabe
vorzulegen.

2.6 Gerüste / Kranstellung

Arbeits- und Schutzgerüste außerhalb des Gebäudes für
das Aufstellen der Holzkonstruktion sowie Arbeiten an
der Fassade werden bauseits gestellt.

Kranstellung für die Ausführung der eigenen Leistungen
ist in die Einheitspreise einzurechnen.

2.7 Ausführung - Stoffe und Bauteile

Soweit nicht andere Stoffe ausgeschrieben sind, dürfen
nur ökologisch unbedenkliche Baustoffe verwendet werden
 (Auch für Anstriche, insbesondere im Innenbereich).
Nicht genormte Stoffe dürfen nur nach Rücksprache zur
Anwendung kommen, wenn diese bewährt
sind und den anerkannten Regeln der Bauphysik und
Bautechnik entsprechen.

3.0 Eignungs- und Gütenachweise / Bemusterung

Auf Verlangen der Bauleitung hat der AN
Unbedenklichkeitsbescheinigungen, Inhaltsstoffnachweise
 und Muster der von ihm verwendeten Baumaterialien
vorzulegen.

4.0 Plananlagen

Werkpläne:
Grundrisse UG - DG
Schnitt A-A

Statikpläne:
S4a Dachgeschoss

Ansichten Plattenteilung;
440 WP 012 Ansicht West
440 WP 013 Ansicht Nord
440 WP 014 Ansicht Ost
440 WP 015 Ansicht Süd

Detailpläne Fassade:

440 DP LV 01
440 DP LV 02
440 DP LV 03
440 DP LV 04

### 01 Außenwände

**01.10 Mörtelbett Balken**
Mörtelbett aus Quellmörtel, MG III, zum vollflächigen
Unterfüttern der tragenden Wände, in Wandbreite.
Menge: 170,000 m

**01.20 Außenwand Holzrahmenbau OSB**
Die Position enthält den unten beschriebenen Wandaufbau
 einschließlich der erforderlichen Hölzer der
Tragkonstruktion, Wechselhölzer im Fensterbereich, für
die Wärmedämmung etc.

Für Holzteile im Wandbereich ist ausschließlich
Konstruktionsvollholz für den nichtsichtbaren Bereich
(KVH-NSi) nach der Vereinbarung zwischen VDS und BDZ
als Bauschnittholz für Konstruktionen nach DIN 1052 und
 Gefährdungsklasse 0 nach DIN 68 800-3,
Holzart Fichte oder Tanne zu verwenden.

Die Befestigung der einzelnen Teile gilt auch für Wände
 mit teilw. geändertem Aufbau.

Die Aufteilung der Wandflächen in Konstruktionselemente
 hat in Abstimmung mit dem Planverfasser zu erfolgen.
Die Verbindung der Wandelemente untereinander ist mit
Spax ø8/200 mm, e = 62 cm über die gesamte Wandhöhe
auszuführen und in die Einheitspreise
einzurechnen.

Sämtliche für den Anschluss an benachbarte Wandflächen
/ Schwellen, die Montage von Verschalungen,
Eckausbildungen, Fensteraussparungen etc.
erforderlichen Hölzer, Befestigungsmittel (Winkel,
Nägel, Schrauben etc.) sowie im Bereich von
mehrgeschossigen
Wänden vorgesehene Schwellen, Krückhölzer an den
Plattenstößen etc. einschl der erforderlichen Arbeiten
sind in die Einheitspreise einzurechnen.

 Wandaufbau von innen nach außen:

- OSB-Platten N+F (Grobspanplatten) d=15 mm, befestigen
 mit Klammern Paslode Typ 15 (1.8*50) e = 8 cm (Rücken
30°).
Die Stöße sind winddicht zu verkleben, ebenso die
Anschlüsse an angrenzende Bauteile, Durchdringungen
etc.  An den Außenkanten ist die Platte wo erforderlich
 überstehen zu lassen (Verbindung)

- Tragkonstruktion Holzständer aus
Konstruktionsvollholz, Rastermaß ca. 62,5 cm, d = 18
cm,  Holzbreite generell 8 cm, an den Gebäudeecken, an
Fenstern sowie am Auflagerpunkt der Unterzüge 10 cm.
Kopfrähm b/h = 18/10 cm, bzw. 14/10 cm wenn nicht
anders
angegeben. Fußrähm b/h = 18/8 cm, bzw. 14/8 cm
generell.

- Wärmedämmung mit Mineralwolle, Dicke 18 cm,
Wärmeleitfähigkeitsgruppe 035 nach DIN 4108, z.B.
Isover ULTIMATE Holzbaufilz-035 oder gleichwertig.
Brandklasse B 1 (Euroklasse A1 DIN EN 13501)
vollständig hohlraumfrei einbauen. Evtl. Ausstopfen von
 unzugänglichen Bereichen ist einzukalkulieren.

Brandschutzanforderung F-30
Menge: 330,000 m2

**01.30 EGGER DHF Wandplatten 15 mm**
Äußere Beplankung der Holzständerwand mit  EGGER DHF
Wandplatten. Platten mit 4-seitig Nut und Feder Profil.
Format z.B. 2500 x 675 mm,
Dicke 15 mm.
oder gleichwertig,
befestigen mit Nägeln / Klammern auf Tragkonstruktion

angebotenes Fabrikat:
....................................
Menge: 340,000 m2

**01.40 Zulage 3S- Platten**
Zulage zur vorbeschriebenen Position für
Dreischichtplatten im Sockelbereich, als
Anschlussuntergrund für die Abdichtung.
Menge: 60,000 m2

### 02 Bauholz

**02.50 KVH-NSi S10**
Konstruktionsvollholz für den nichtsichtbaren Bereich
(KVH-NSi) nach der Vereinbarung zwischen VDS und BDZ
als Bauschnittholz für Konstruktionen nach DIN 1052 und
 Gefährdungsklasse 0 nach DIN 68 800-3, Holzart Fichte
oder Tanne, in sämtlichen Abmessungen
(auch außerhalb der Vorzugsquerschnitte)
Menge: 22,000 m3

**02.60 BSH GL28H Sichtqualität**
Brettschichtholz nach DIN 1052, Festigkeitsklasse 28,
Verwendung im Innen- und Außenbereich, in Sichtqualität
 nach den Oberflächenqualitäten der Studiengemeinschaft
 Holzleimbau e.V., in den erforderlichen Querschnitten.
Menge: 3,500 m3

**02.70 Abbinden + Aufstellen**
Abbinden und Aufstellen der Hölzer der vorbeschriebenen
 Positionen incl. aller Bohrungen, Abschnitte,
Wechselhölzer etc. als Dachkonstruktion, Balkendecke,
Unterzüge, Stützen etc.
Verbindungsmittel soweit beschrieben siehe gesonderte
Positionen.
Menge: 1000,000 m

**02.80 Zulage Schrägschnitte**
Zuzlage zur vorbeschriebenen Position für das
Anschrägen einer Kante in Dachneigung (Verblockungen,
Wand Pultversatz etc.)
Menge: 100,000 m

### 03 Konstruktionsteile Hinweis: Die Positionen beinhalten jeweils Materiallieferung und Montage, einschl. der nach Herstellerzulassung zu verwendenden Nägel / Schrauben.

**03.90 Zuganker HTT 22**
Befestigen mit Fischer Ankerbolzen FAZ II 16/25 (gvz)
oder gleichwertig.
Verankerungstiefe = 8.5 cm. Ausnageln mit 24 Kammnägel
ø4/70, bei b = 10 cm,  16 Kammnägel ø4/70, bei b = 8 cm
Menge: 45,000 St

**03.100 Ankerbolzen Fußrähm**
Fischer Ankerbolzen FAZ II 12/100 (gvz) oder
gleichwertig
Verankerungstiefe = 7 cm. Jedes 2. Gefach, mindestens 2
 bei kurzen Wänden
Menge: 170,000 St

**03.110 Kopfplatte 180 x 250 x 15 mm**
Stahlplatte grundiert, 180 x 250 x 15 mm, mit 2 Spax
Vollgewindeschrauben an Unterseite Pfette befestigt
Menge: 1,000 St

**03.120 Stockwerksverbinder Pultversatz**
Lochband BMF 40/3/1000 mm oder gleichwertig
 Stockwerksverbinder, 16 Kammnägel 4,0/70 2-reihig
Menge: 12,000 St

**03.130 Wandstöße Kopfrähm bzw. Pfette**
Lochblech 80/480/2 mm, je Seite 23 CNA Kammnägel 4,0 x
50 mm
Menge: 40,000 St

**03.140 Anschluss nichttr. IW / Sparren parallel**
parallel: KH 50/50 konstruktiv an Sparren verschraubt,
Dorn Durchmesser 10 mm zur Lagesicherung Wandkopf,
Bohrung Wandrähm Durchmesser 12 mm, e = 150 cm
Menge: 16,000 St

**03.150 Anschluss nichttr. IW / Sparren quer**
quer: Dorn Durchmesser 10 mm in Sparren  zur
Lagesicherung Wandkopf, Bohrung Wandrähm Durchmesser 12
 mm, e = 150 cm
Menge: 13,000 St

**03.160 Verblockung Pultversatz**
Spax S Cut Spitze 12 x 400
(2 Schrauben je Gefach)
Preis pro Schraube
Menge: 70,000 St

**03.170 Verblockung Pfetten / Ständerwände**
Spax ø 8 / 300 mm
(2 Schrauben je Gefach)
Preis pro Schraube
Menge: 130,000 St

**03.180 Verschraubung Sparren seitlich an Wand**
BTI DOTEC VGS oder gleichwertig,
6 x 180 mm, e = 40 cm
Menge: 120,000 St

**03.190 Verschraubung Sparren auf Wand**
Spax S Cut Spitze ø8/350 e = 40 cm
Menge: 35,000 St

**03.200 Anschluß Sparren an Pfetten**
Spax S Cut Spitze ø8/160
Menge: 170,000 St

**03.210 Kleineisenteile**
Kleineisenteile als Knotenbleche / Verbindungen,
geschweißt, einschl. Bohrungen, Grundierung etc.
Menge: 20,000 kg

**03.220 Zulage Verzinken**
Zulage zur vorbeschriebenen Position für Feuerverzinken
Menge: 4,000 kg

### 04 Dach

**04.230 Egger Holzfaserplatten DHF 15 mm (MBH. LA2)**
Dachschalung Egger Holzfaserplatten DHF 15 mm (MBH.
LA2) oder gleichwertig,
mit kleinster Seitenlänge min b=125 cm. Zulassung
Z-9.1-454.
Holzfaserplatten quer zu Blaken verlegen, d.h. in
Plattenrichtung immer auf Balken stossen, in
Querrichtung immer schwebender Stoß.
Stöße immer mind. 1 Feld versetzen, aber max. 3 Felder.
Max. Klammerabstand 10.0 cm
Breitrückenklammern 1.8*60 (30° geneigt) b=27.3 mm
Menge: 455,000 m2

**04.240 Dreischichtplatten 24 mm V100G**
Leistung wie vor beschrieben, jedoch als
Dreischichtplatten 24 mm V 100 G, im Außenbereich als
sichtbare Schalung. Plattenstöße sind zu hinterlegen,
die Kanten anzufasen.
Menge: 80,000 m2

**04.250 Konterlattung 30/50**
Konterlatten aus Dachlatten 30 x 50 mm, imprägniert,
Befestigung auf den Sparren mit Nägel 3.4*90 e = 20 cm.
Menge: 800,000 m

**04.260 Lattung 40/60**
Lattung aus Kanthölzern 40 x 60 mm, imprägniert, e =
150 cm
Befestigung auf den Konterlatten mit Spax S Cut Spitze
ø8/160 vorgebohrt
Menge: 350,000 m

**04.270 Zwischensparren-Klemmfilz 240 mm**
Wärmedämmung eines nichtbelüfteten, vollgedämmten
Steildaches zwischen Sparren unter Beachtung der EnEV
und DIN 4108 normgerecht herstellen wie folgt:
ISOVER Integra ZKF 1-035 Zwischensparren-Klemmfilz oder
 gleichwertig, aus Mineralwolle mit RAL-Gütezeichen der
 Gütegemeinschaft Mineralwolle e.V., gesundheitlich
unbedenklich nach der Gefahrstoffverordnung und
freigezeichnet nach EU-Richtlinie 97/69 Nota
Q;
Wärmeleitfähigkeitsgruppe 035, Bemessungswert der
Wärmeleitfähigkeit Lambda = 0,035 W/m*K;
Anwendungsgebiet nach DIN V4108 - 10: DZ,
Brandverhalten DIN EN 13 501 - A 1;
Bezeichnungsschlüssel MW EN 13 162-T2-AF 5;
Rollenbreite: 1200 mm

Dicke: 240 mm

(Dämmschichtdicke = Sparrenhöhe)
Liefern, zuschneiden (lichter Sparrenabstand plus ca. 1
 cm Übermaß) und mit der Strichmarkierung zur Raumseite
 bündig mit der Unterkante Sparren in die
Holzkonstruktion einklemmen. Die zugeschnittenen
Dämmplatten untereinander fugendich stoßen.
Einschließlich Zuschnitt- und Anpassarbeiten.
Herstellerangaben zur dauerhaften Lagesicherung von
Klemmfilzen beachten (Technische Datenblätter)!
Evtl. erforderliches Ausstopfen von unzugänglichen
Hohlräumen ist in den Einheitspreis einzurechnen
Menge: 175,000 m2

**04.280 Zwischensparren-Klemmfilz 260 mm**
Leistung wie vor beschrieben, jedoch Dicke 26 cm.
Menge: 230,000 m2

**04.290 Dampfbremspappe unter Sparren**
"pro clima DB+" Dampfbremspappe armiert oder
gleichwertig, Bahnenbreite nach Wahl des AN, mit
mindestens 5 cm Überlappung antackern. Klammerbreite
mind. 13 mm, Klammerabstand max. 5 cm.
Verklebung der Bahnen untereinander sowie an sämtlichen
 Anschlüssen an Wände, Balken, Pfetten,
Rohrdurchführungen etc. luftdicht mit "pro clima coll"
Baupappenkleber oder Butylkautschukband verkleben.

angebotenes Fabrikat:
..................................
  (vom Bieter auszufüllen)
Menge: 400,000 m2

**04.300 Lattung Papier**
Lattung unter Dampfbremspapier, rechtwinklig zur
Sparrenlage, Abstand ca. 30 cm,  Latten 30 x 60 mm, auf
 Sparren geschraubt.
Menge: 400,000 m2

### 05 Innenwände

**05.310 Ständerwand 14/8, WD, 2xOSB**
Tragende bzw. aussteifende Innenwand, als Ständerwand
aus Kanthölzern 14 x 8 cm, e = 62.5 cm, KVH-NSi,
beidseitig beplankt mit OSB 3 15 mm.
Verstärkte Ständer bzw. Endständer unter den Pfetten
und an Türöffnungen.
Kopfrähm b/h = 14/10 cm,
Fußrähm b/h = 14/8 cm,
Klammern Paslode Typ 15 (1.8*50) e = 8 cm (Rücken 30°)
Ständerwände untereinander kraftschlüssig verbinden
Dämmung mit ISOVER Akustic TP 1 Trennwand-Platte oder
gleichwertig, Dicke 180 mm (zweilagig)
aus G3 touch Glaswolle mit RAL-Gütezeichen der
Gütegemeinschaft Mineralwolle e.V., gesundheitlich
unbedenklich nach der Gefahrstoffverordnung und
freigezeichnet nach EU-Richtlinie 97/69 Nota Q (DIN EN
13162);
Nichtbrennbar, Euroklasse A1 (DIN EN 13501);
Bemessungswert Wärmeleitfähigkeit 0,040 W/m*K;
Anwendungsgebiet WTR, DI (DIN 4108-10);

Der Einbau der Wärmedämmung und das Aufbringen der
zweiten Beplankung erfolgt nach Einbau der
Installationen.
Türöffnungen einschl. verstärkter Ständer, Sturz etc.
sind in den EP einzurechnen.
Menge: 240,000 m2

**05.320 Ständerwand 8/8, WD, 2xOSB**
Nichttragende Innenwand, als Ständerwand aus
Kanthölzern 6 x 8 cm, e = 62.5 cm, KVH-NSi, beidseitig
beplankt mit OSB 3 15 mm.
Verstärkte Ständer an Türöffnungen.
Kopfrähm b/h = 3/8 cm,
Fußrähm b/h = 6/8 cm,
Dämmung mit ISOVER Akustic TP 1 Trennwand-Platte oder
gleichwertig, Dicke 80 mm
aus G3 touch Glaswolle mit RAL-Gütezeichen der
Gütegemeinschaft Mineralwolle e.V., gesundheitlich
unbedenklich nach der Gefahrstoffverordnung und
freigezeichnet nach EU-Richtlinie 97/69 Nota Q (DIN EN
13162);
Nichtbrennbar, Euroklasse A1 (DIN EN 13501);
Bemessungswert Wärmeleitfähigkeit 0,040 W/m*K;
Anwendungsgebiet WTR, DI (DIN 4108-10);

Der Einbau der Wärmedämmung und das Aufbringen der
zweiten Beplankung erfolgt nach Einbau der
Installationen.
Türöffnungen einschl. verstärkter Ständer, Sturz etc.
sind in den EP einzurechnen.
Menge: 100,000 m2

### 06 Verkleidung Wandinnenseiten

**06.330 Installationsebene 60 mm**
Installationsebene aus waagerecht verlegten
Kanthölzern, 40 x 60 mm, auf Holzständer befestigt,
einschl. Schrauben.
Einzurechnen sind sämtliche an An- und Abschlüssen,
Fenstern, Installationen etc. zusätzlich erforderlichen
 Latten, Verstärkungen, Auswechslungen etc.
Dämmung mit ISOVER Akustic TP 1 Trennwand-Platte oder
gleichwertig, Dicke 60 mm, aus G3 touch Glaswolle mit
RAL-Gütezeichen der Gütegemeinschaft Mineralwolle e.V.,
 gesundheitlich unbedenklich nach der
Gefahrstoffverordnung und freigezeichnet nach
EU-Richtlinie 97/69 Nota Q (DIN EN 13162);
Nichtbrennbar, Euroklasse A1 (DIN EN 13501);
Bemessungswert Wärmeleitfähigkeit 0,040 W/m*K;
Anwendungsgebiet WTR, DI (DIN 4108-10);
Der Einbau der Wärmedämmung und das Aufbringen der
Beplankung erfolgt nach Einbau der Installationen
Menge: 310,000 m2

**06.340 Beplankung Installationsebene OSB 15 mm**
Beplankung der vorbeschriebenen Unterkonstruktion mit
OSB 3- Platten, Nut + Feder, geschliffen. Befestigung
nach Herstellervorschrift mit zugelassenene Schrauben /
 Klammern. Einzurechnen sind sämtliche Anpassarbeiten,
Schrägschnitte etc. an Fenstern, Dach
usw.
Menge: 310,000 m2

**06.350 Laibungsbretter innen 170 x 20**
Laibungsbretter an Fensterlaibungen, aus
Furniersperrholz,
Holzart Birke,
170 x 20 mm, Sichtbare Befestigung mit versenkten
Schrauben.
Oberfläche geschliffen und farblos endbehandelt (geölt
+ gewachst), Kanten im Radius 5 mm gerundet oder
gefast.
Die Lattung der Installationsebene ist seitlich
fluchtend auf die Fensterrahmen abzustimmen, die
Laibungsbretter sind ggfls. zu unterlegen. Ecken stumpf
 gestoßen, senkrechte Bretter durchgehend.

Erscheinungsklasse I / II der Oberflächen nach EN DIN
635-2:1995-08 und EN DIN 635-3:1995-08 (AB / B)
Menge: 55,000 m

**06.360 Fensterbank Multiplex 200 x 30**
Fensterbank aus Furniersperrholz,
Holzart Birke,
200 x 30 mm, Unsichtbare Befestigung (geklebt)
Oberfläche geschliffen und farblos endbehandelt (geölt
+ gewachst), Kanten im Radius 5 mm gerundet oder
gefast.
Erscheinungsklasse I / II der Oberflächen nach EN DIN
635-2:1995-08 und EN DIN 635-3:1995-08 (AB / B)
Menge: 35,000 m

### 07 Holzschalung Wände Holzbau

**07.370 Fassadenbahn**
Unterspannbahn auf vorbeschriebener Schalung,
Fassadenbahn Stamisol Safe One SF400 oder gleichwertig.
Hersteller: Serge Ferrari AG / Stamisol, CH-8193
Eglisau
nicht brennbare, leichte, temperaturbeständige,
atmungsaktive und wasserdichte Fassadenbahn für offene
hinterlüftete Fassaden mit gestalterischen Fugen bis 50
 mm und max. 50% Fugenanteil bzw. für perforierte
Bekleidungen mit max. 50% Öffnungsanteil.
Brandkennziffer: VKF 6q.3. (RF1) / Euroclass A2S1D0.
Wasserdampfdurchlässigkeit: sD-Wert < 0.3m
Dauerhaft UV-Beständig - 10 Jahre Garantie
Wasserdurchgang W1
Breite 265cm / Farbe schwarz

Angebotenes Fabrikat:

Hersteller:  ............................
  (vom Bieter anzugeben)

Typ:  ............................
  (vom Bieter anzugeben)
Menge: 340,000 m2

**07.380 winddichte Verklebung Ueberlappungen**
winddichte Verklebung der Ueberlappungen und Anschlüsse
 an die Holzkonstruktion, soweit keine gesonderten
Positionen hierfür ausgewiesen sind, nach
Hersteller-Vorschriften mit Stamcoll Safe und Stamcoll
Fix Tape
Menge: 340,000 m2

**07.390 Anschlüsse an Fenster**
Anschlüsse an Fenster aus Holz, Kunststoff, Metall nach
 Hersteller-Vorschriften mit Stamcoll N55 oder Stamcoll
 Safe  anschliessen
Menge: 90,000 m

**07.400 Lattung/Konterlattung 30/60 Trapezschalung**
Lattung + Konterlattung aus Dachlatten, 30 x 60 mm, ,
auf Holzständer befestigt, einschl. Schrauben.
Einzurechnen sind sämtliche an An- und Abschlüssen,
Fenstern etc. zusätzlich erforderlichen Latten,
Verstärkungen, Auswechslungen etc.
waagerechte und senkrechte Lattung schwarz gestrichen,
als UK für Trapezschalung.
EPDM-Band schwarz auf der senkrechten Lattung
Menge: 340,000 m2

**07.410 Zulage Bretter 100mm**
Zulage zu den vorbeschriebenen Unterkonstruktionen für
Bretter 100 x 24 mm, an Plattenstößen, Eckausbildungen
etc.
Menge: 50,000 m

*Hinweis*
Die nachfolgend beschriebene Trapezschalung
ist.einschl. aller Schrägschnitte, Tropfkanten,
Anpassarbeiten, Eckausbildungen auf Gehrung, Anarbeiten
 an Fenster etc. anzubieten.

Vor Beginn der Arbeiten sind sämtliche Anschlußdetails
sowie die Einteilung der Schalung mit der Bauleitung
abzuklären.

Oberflächenbehandlung:
Die Oberflächenbehandlung der Schalungsbretter,
Laibungsbretter etc. hat vor dem Einbau zu erfolgen..
Nachträglich entstehende Schnittkanten sind
nachzustreichen.

**07.420 Fassadenbekleidung Trapezschalung**
horizontale Holzschalung aus gehobelten Rauteprofilen,
vorvergraut
Holzart: heimische Lärche,
Rhombus-Leisten
21 x 70 mm Sichtseite feingesägt
endbehandelt.
Befestigung mit Edelstahlschrauben

Oberflächenbehandlung mit dünnschichtiger,
wasserabweisende Lasur (z.B. Häussermann WoodCare Natur
 Patina, Farbton: Erdgrau)
Menge: 340,000 m2

**07.430 Laibungsbretter Fenstersturz**
Laibungsbretter Fenstersturz, vorvergraut
Holzart: heimische Lärche,
Bretter 80 x 20 mm, feingesägt
endbehandelt.
Befestigung mit Edelstahlschrauben

Oberflächenbehandlung mit dünnschichtiger,
wasserabweisende Lasur (z.B. Häussermann WoodCare Natur
 Patina, Farbton: Erdgrau)
Menge: 24,000 m

**07.440 Laibungsbretter Trespa**
Laibungsbretter an Fensterlaibungen, senkrecht, aus
Trespa-Platten meteon Exterior 10 mm oder gleichwertig,
Breite 120 mm
Befestigen an UK mit Edelstahlschrauben.
Sichtbare Kanten sind werksseitig zu schneiden.
Farbton Mittelgrau
Menge: 38,000 m

**07.450 Lattung/Konterlattung 30/60**
Lattung + Konterlattung aus Dachlatten, 30 x 60 mm, ,
auf Holzständer befestigt, einschl. Schrauben.
Einzurechnen sind sämtliche an An- und Abschlüssen,
Fenstern etc. zusätzlich erforderlichen Latten,
Verstärkungen, Auswechslungen etc.,
als UK für Plattenverkleidung.
EPDM-Band  als Fugenhinterlegung an allen Plattenstößen
 auf der Lattung.
Menge: 340,000 m2

**07.460 Fassadenbekleidung Platten**
Fassadenbekleidung aus Platten. in Kleinflächen
(Pultversatz, Fensterstürze außen, aus Fundermax
Exterior- Platten 10 mm oder gleichwertig,
Befestigen an UK mit Edelstahlschrauben.
Farbton Mittelgrau
Menge: 22,000 m2

**07.470 Laibungen Platten**
Laibungen aus Platten. in Kleinflächen, aus Fundermax
Exterior- Platten 10 mm oder gleichwertig,
Breite 120 mm
Befestigen an UK mit Edelstahlschrauben.
Farbton Mittelgrau
Menge: 14,000 m2

### 08 Vorhangfassaden Wände Massivbau

*Hinweis*
Bei der Unterkonstruktion für die vorgehängten
hinterlüfteten Fassaden auf Massivwänden ist darauf zu
achten, dass keine Kräfte aus Durchbiegungen der
Stürze, Unterzüge etc. in die Fenster / Pfosten-
Riegel- Elemente bzw. die Anschlussprofile eingeleitet
werden. Unterkonstruktionen sind mit Abstand
auszuführen, die verbleibenden Fugen sind mit
Mineralwolle auszustopfen, ebenso wie alle
verbleidenden Anschlüsse an Fenster, über oder neben
Kantteilen etc..
Objektbezogene statische Nachweise, Nachweis von
Befestigungsmitteln, das Herstellen eines
objektbezogenen Verlegeplans sowie die Abstimmung der
erforderlichen Detailan- und abschlüsse sind in die
Einheitspreise der nachfolgenden Positionen
einzurechnen.

**08.480 KH 6x8 auf Massivwand / WD**
Unterkonstruktion für Wärmedämmung aus Kanthölzern, 6 x
 8 cm, senkrecht verlegt, mit Rahmendübeln auf
Massivwand (Kalksandstein) befestigt. Abstand ca. 60
cm.
Einzurechnen sind sämtliche an An- und Abschlüssen,
Fenstern etc. zusätzlich erforderlichen Kanthölzer,
Verstärkungen, Auswechslungen etc.
Wärmedämmung mit Mineralwolle, Dicke 80 mm,
Wärmeleitfähigkeitsgruppe 032 nach DIN 4108,
Brandklasse B 1 (Euroklasse A1 DIN EN 13501)
vollständig hohlraumfrei einbauen. Evtl. Ausstopfen von
 unzugänglichen Bereichen ist einzukalkulieren.
Menge: 340,000 m2

**08.490 KH 6x8 auf UK/ WD**
Unterkonstruktion für Wärmedämmung aus Kanthölzern, 6 x
 8 cm, waagerecht verlegt,, mit Schrauben auf
vorbeschriebener UK befestigt. Abstand ca. 60 cm.
Einzurechnen sind sämtliche an An- und Abschlüssen,
Fenstern etc. zusätzlich erforderlichen Kanthölzer,
Verstärkungen, Auswechslungen etc.
Wärmedämmung mit Mineralwolle, Dicke 80 mm,
Wärmeleitfähigkeitsgruppe 032  nach DIN 4108,
Brandklasse B 1 (Euroklasse A1 DIN EN 13501)
vollständig hohlraumfrei einbauen. Evtl. Ausstopfen von
 unzugänglichen Bereichen ist einzukalkulieren
(Anschluss an Fenster, Holzschalung etc.))
Menge: 340,000 m2

**08.500 Fassadenbahn**
Unterspannbahn auf vorbeschriebener Schalung,
Fassadenbahn Stamisol Safe One SF400 oder gleichwertig.
Hersteller: Serge Ferrari AG / Stamisol, CH-8193
Eglisau
nicht brennbare, leichte, temperaturbeständige,
atmungsaktive und wasserdichte Fassadenbahn für offene
hinterlüftete Fassaden mit gestalterischen Fugen bis 50
 mm und max. 50% Fugenanteil bzw. für perforierte
Bekleidungen mit max. 50% Öffnungsanteil.
Brandkennziffer: VKF 6q.3. (RF1) / Euroclass A2S1D0.
Wasserdampfdurchlässigkeit: sD-Wert < 0.3m
Dauerhaft UV-Beständig - 10 Jahre Garantie
Wasserdurchgang W1
Breite 265cm / Farbe schwarz

Angebotenes Fabrikat:

Hersteller:  ............................
  (vom Bieter anzugeben)

Typ:  ............................
  (vom Bieter anzugeben)
Menge: 350,000 m2

**08.510 winddichte Verklebung Ueberlappungen**
winddichte Verklebung der Ueberlappungen und Anschlüsse
 an Massivwände, soweit keine gesonderten Positionen
hierfür ausgewiesen sind, nach Hersteller-Vorschriften
mit Stamcoll Safe und Stamcoll Fix Tape
Menge: 350,000 m2

**08.520 Anschlüsse an Mauerwerk**
Anschlüsse an Mauerwerk nach Hersteller-Vorschriften
mit Stamcoll N55 oder Stamcoll Safe anschliessen
Menge: 10,000 m

**08.530 Anschlüsse an Fenster**
Anschlüsse an Fenster aus Holz, Kunststoff, Metall nach
 Hersteller-Vorschriften mit Stamcoll N55 oder Stamcoll
 Safe  anschliessen
Menge: 330,000 m

**08.540 Anschlüsse auf Blech**
Anschlüsse auf Blechabweiser nach
Hersteller-Vorschriften mit Stamcoll N55 oder Stamcoll
Safe anschliessen
Menge: 90,000 m

**08.550 Lattung 30/60 Trapezschalung**
Lattung aus Dachlatten, 30 x 60 mm, , auf
vorbeschriebener UK befestigt, einschl. Schrauben.
Einzurechnen sind sämtliche an An- und Abschlüssen,
Fenstern etc. zusätzlich erforderlichen Latten,
Verstärkungen, Auswechslungen etc.
Lattung schwarz gestrichen, als UK für Trapezschalung.
EPDM-Band schwarz auf der senkrechten Lattung
Menge: 55,000 m2

**08.560 Lattung 40/60 Fassadenplatten**
Lattung aus Dachlatten, 40 x 60 mm, , auf
vorbeschriebener UK befestigt, einschl. Schrauben.
Einzurechnen sind sämtliche an An- und Abschlüssen,
Fenstern etc. zusätzlich erforderlichen Latten,
Verstärkungen, Auswechslungen etc.
Lattung als UK für Fassadenplatten
EPDM-Band schwarz auf der senkrechten Lattung
Menge: 340,000 m2

**08.570 Fassadenbekleidung Trapezschalung**
horizontale Holzschalung aus gehobelten Rauteprofilen,
vorvergraut
Holzart: heimische Lärche,
Rhombus-Leisten
21 x 70 mm Sichtseite feingesägt
endbehandelt.
Befestigung mit Edelstahlschrauben

Oberflächenbehandlung mit dünnschichtiger,
wasserabweisende Lasur (z.B. Häussermann WoodCare Natur
 Patina, Farbton: Erdgrau)

Die Trapezschalung ist.einschl. aller Schrägschnitte,
Tropfkanten, Anpassarbeiten, Eckausbildungen auf
Gehrung, Anarbeiten an Fenster etc. anzubieten.

Vor Beginn der Arbeiten sind sämtliche Anschlußdetails
sowie die Einteilung der Schalung mit der Bauleitung
abzuklären.

Oberflächenbehandlung:
Die Oberflächenbehandlung der Schalungsbretter,
Laibungsbretter etc. hat vor dem Einbau zu erfolgen..
Nachträglich entstehende Schnittkanten sind
nachzustreichen.
Menge: 55,000 m2

**08.580 Fassadenbekleidung Eternit**
*** Grundposition ZZ 010.0
Hinterlüftete Fassadenbekleidung aus Eternit-
Fassadenplatten Equitone natura, Dicke 8 mm,
Brandverhalten A2-s1, d= (DIN EN 13501-1),
nichtbrennbar.
Farbton aus Herstellerliste nach Wahl des AG.
Befestigung sichtbar, mit farbig beschichteten
Fassadenschrauben,
Fugenbreite 10 mm
Fugenteilung siehe Verlegepläne Fassadenplatten
(Achsmaße!)
Verarbeitung nach Herstellerrichtlinien.
Menge: 340,000 m2

**08.590 Fassadenbekleidung Fundermax**
Leistung wie vor beschrieben, jedoch:

Fabrikat:
Fundermax

Typ:
m.look Exterior | A2-Qualität

Dicke 7 mm
Menge: 340,000 m2

**08.600 Fassadenbekleidung Bieter**
*** Wahlposition ZZ 010.1
Leistung wie vor beschrieben, jedoch Fabrikat nach Wahl
 des Bieters.

Angebotenes Fabrikat:

Hersteller:  ............................
  (vom Bieter anzugeben)

Typ:  ............................
  (vom Bieter anzugeben)
Menge: 340,000 m2

**08.610 Zulage Farbe**
Zulage für abweichenden Farbton (Im Eingangsbereich)
mit Fassadenplatten "farblich akzentuiert.
Menge: 25,000 m2

**08.620 Außenecken**
Ausbildung von senkrechten Außenecken, durch
hinterlegten Alu- Winkel, an der UK befestigt.
Menge: 40,000 m

**08.630 Innenecken**
Ausbildung von senkrechten Innenecken, durch
hinterlegten Alu- Winkel, an der UK befestigt.
Menge: 7,000 m

**08.640 Oberer Fassadenabschluss**
Oberer Anschluss der Fassade an Blechabdeckungen bzw.
UK Blech, Deckenuntersichten etc.
Herstellen einer Belüftungsöffnung durch Einbauen eines
 Lochblechwinkels aus Aluminium.
Menge: 205,000 m

**08.650 Unterer Fassadenabschluss**
Unterer Abschluss der Fassade an Blechabdeckungen,
Deckenversprüngen etc.
Herstellen einer Belüftungsöffnung durch Einbauen eines
 Lochblechwinkels aus Aluminium.
Menge: 70,000 m

**08.660 Fenster Sturz**
Ausbilden des Fenstersturzes durch Einbauen einer
Laibungsplatte, Breite 60 mm und eines Lochblechwinkels
 aus Aluminium.
Laibungsplatte am Anschluss zum Kantprofil des Fensters
 mit Dichtband (Plattenkante)
Menge: 40,000 m

**08.670 Fenster Laibung**
Ausbilden der Fensterlaibung durch Einbauen einer
Laibungsplatte, Breite 90 mm,
Unterkante schräg an Bordprofil der Alubank angepasst.
Laibungsplatte am Anschluss zum Kantprofil des Fensters
 und an Bordprofil mit Dichtband (Plattenkante)
Menge: 70,000 m

**08.680 Pfosten- Riegel. Elemente Sturz**
Ausbilden des Sturzes an Pfosten- Riegel- Elementen
durch Einbauen einer Laibungsplatte, Breite 145 mm und
eines Lochblechwinkels aus Aluminium.
Laibungsplatte am Anschluss zum Kantprofil des Fensters
 mit Dichtband (Plattenkante)
Menge: 110,000 m

**08.690 Pfosten- Riegel. Elemente Laibung**
Ausbilden der Laibungen an Pfosten- Riegel- Elementen
durch Einbauen einer Laibungsplatte, Breite 175 mm.
Unterkante schräg an Bordprofil der Alubank angepasst.
Laibungsplatte am Anschluss zum Kantprofil des Fensters
 und an Bordprofil mit Dichtband (Plattenkante)
Menge: 75,000 m

**08.700 Anschluss Alubank**
Oberer Anschluss der Fassade an Aluminium-
Fensterbänke.
Herstellen einer Belüftungsöffnung durch Einbauen eines
 Lochblechwinkels aus Aluminium.
Menge: 63,000 m

**08.710 Anschluss Nachbargebäude**
Ausbilden des Anschlusses an Nachbargebäude durch
Einbauen eines hinterlegten Aluwinkels und Anpassen der
 Fassadenplatten an nicht ebene Außenwandfläche.
Menge: 7,000 m

**08.720 Fugen vertikal**
Ausbildung der senkrechten Fugen durch Einbauen eines
Hutprofiles aus Aluminium, EV 1, mehrfach gekantet, das
 das Eingreifen von Kindern in die Fuge verhindert.
Die Fassadenplatten müssen beidseitig ca. 30 mm auf dem
 Kantteil aufliegen.
Menge: 130,000 m

**08.730 Fugen horizontal**
Ausbildung der waagerechten Fugen durch Einbauen eines
Hutprofiles aus Aluminium, EV 1, mehrfach gekantet, das
 das Eingreifen von Kindern in die Fuge verhindert.
Die Fassadenplatten müssen beidseitig ca. 30 mm auf dem
 Kantteil aufliegen.
Menge: 150,000 m

**08.740 Kantteil Geschosstrennung**
Einbauen eines Aluminiumprofils, EV 1, mehrfach
gekantet, mit Tropfkante und hinterer Aufkantung,
Ausladung ca. 80 mm, als geschossweise Trennung der
Hinterlüftungsebene.
Menge: 18,000 m

**08.750 Durchführungen**
Herstellen von Rohrdurchführungen für Regenrohre,
Lüftungsrohre etc., in den vorbeschriebenen
Fassadenplatten, rund, Durchmesser 100 - 200 mm,
einschl. Anpassen der Unterkonstruktion.
Menge: 8,000 St

**08.760 Zulage streifenförmige Ausführung**
Zulage zu den vorbeschriebenen Positonen
Unterkonstruktion, Fassadenbahn, Fassadenbekleidung
etc. für die streifenförmige Ausführung in Breiten
kleiner 35 cm an Stürzen, Pfeilern etc.
Menge: 95,000 m

**08.770 Zulage Sockelplatten**
Zulage für Sockelplatten in Kleinflächen, einschl.
Schrägschnitten unten sowie streifenförmige Verlegung
(Breite ca. 20 cm).
Die Platten werden in einem abweichenden Farbton aus
Herstellerliste nach Wahl des AG ausgeführt.
Menge: 20,000 m2

**08.780 Sockelabschluss**
Unterer Abschluss der Sockelplatten am Übergang zum
Gelände.
Herstellen einer Belüftungsöffnung durch Einbauen eines
 Lochblechwinkels aus Aluminium.
Menge: 95,000 m

### 09 Dachdeckung

**09.790 Dachdeckung Trapezblech 39/333**
Dachdeckung mit Trapezblechprofilen,
Fabrikat Arcelor Mittal Hacierco 39/333
oder gleichwertig

Dachneigung 5 Grad / 12 Grad

Verlegung als durchgängige Platten, ohne Querstöße.

Schmelztauchveredeltes Stahlblech nach (DIN) EN 10147,
Dicke 0,75 mm, mit einer Zinkauflage von 275 g/m2 sowie
 zusätzlich farbiger Deckbeschichtung.
Unterseite mit Antikondensatbeschichtung.
Farbe AM 9002 Grauweiß

Befestigung mit systemkonformen Schrauben (Ejot
Schraube mit Dichtscheibe ø19, JT3-2-6.0*42-E19, 6
Schrauben je Platte), Abdeckkappen etc.
Einschl. aller Schnitte
Menge: 475,000 m2

**09.800 Firsthaube Zuschnitt 474 mm**
Firsthaube zu vorbeschriebener Trapezblechdeckung,
Farbe wie Dachdeckung, einschl. Befestigung

Ausführung ähnlich Firsthaube Typ 1, AM 05.02,
jedoch Zuschnitt 474 mm

für Pukltfirst
Menge: 20,300 m

**09.810 Wandanschlussprofil Zuschnitt 474 mm**
Wandanschlussprofil  zu vorbeschriebener
Trapezblechdeckung,
Farbe wie Dachdeckung, einschl. Befestigung
Zuschnitt 474 mm

für Anschluss Pultfirst an aufgehende Wand
Menge: 20,300 m

**09.820 Ortgangprofil Zuschnitt 395mm**
Ortgangprofil zu vorbeschriebener Trapezblechdeckung,
Farbe wie Dachdeckung, einschl. Befestigung, Stoßblech
etc.

Ortgangprofil  Typ 1, AM 08.01

(sie Detailplan)
Menge: 47,000 m

**09.830 Rinneneinlaufblech Zuschnitt 395mm**
Rinneneinlaufblech zu vorbeschriebener
Trapezblechdeckung,
Farbe wie Dachdeckung, einschl. Befestigung, Stoßblech
etc.

Rinneneinlaufblech AM 16.04
Menge: 40,600 m

**09.840 Dunstrohraufsatz**
Einzelformteil als Dunstrohraufsatz, Nennweite 100 mm,
in vorbeschriebener Dachdeckung,
für Dachneigung 5 Grad / 12 Grad
Ausführung als Metallformteil, mit unterseitiger
Dichtung, an Trapezprofil angepasst, geklebt und
geschraubt.
Menge: 5,000 St

### 10 Flachdächer / Attika

**10.850 UK Blechdeckung 70 cm**
Unterkonstruktion für Blechdeckung an der Straßenseite,
 bestehend aus:
Tragkonstruktion aus Kanthölzern 60 x 80 mm, im Gefälle
 verlegt, Befestigung mit Wandrähm an der Holzwand,
Auflagerschwelle auf der Attika (Ringanker)
Dreischichtplatte d= 20 mm auf der UK, Breite ca. 50 cm
Unterspannbahn auf Dreischichtplatte
Hinterlüftungsebene aus Kanthölzern 40 x 60 mm
Lochblechwinkel als vorderer Abschluss
Dreischichtplatte d= 20 mm auf der UK, Breite ca. 50 cm
senkrechte Dreischichtplatte auf Schwelle
im Gefälle auf der UK der Holzschalung verlegte
dreischichtplatte (unter der vorgehängten Rinne, Breite
 ca. 21 cm
senkrechte Latte 30 x 60 mm, als Hinterlüftungsebene
auf der Holzwand befestigt
Gesamttiefe ca. 70 cm
Menge: 11,500 m

**10.860 UK Blechdeckung 100 cm**
Leistung wie vor beschrieben, jedoch

Gesamttiefe ca. 100 cm
Menge: 2,000 m

**10.870 UK Blechdeckung 120cm**
Leistung wie vor beschrieben, jedoch

Gesamttiefe ca. 200 cm
Menge: 4,000 m

**10.880 UK Blechdeckung 200 cm**
Leistung wie vor beschrieben, jedoch

Gesamttiefe ca. 200 cm
Menge: 9,500 m

**10.890 Attikaaufkantung 45 cm**
Herstellen einer Attikaerhöhung als Holz-
Rahmenkonstruktion, Schwelle, Obergurt und Stützen aus
KVH Nsi, 200 x 60 mm.
Befestigung mit zugelassenenen Dübeln auf der
Betondecke / Aufkantung.
Gesamthöhe 45 cm.
Beidseitig beplankt mit Dreischichtplatten 19 mm,
genagelt, Hohlraum mit Mineralwolle WLG 035 gefüllt.
Einschl. aller Befestigungsmittel, Eckausbildungen etc.
Menge: 6,500 m

**10.900 Attikaaufkantung 70 cm**
Leistung wie vor beschrieben, jedoch Oberkante schräg
verlaufen, Höhe ca. 70 cm, Länge ca. 180 cm.
Menge: 1,000 St

**10.910 Abdeckung Dreischichtplatte 60 cm**
Obere Abdeckung als Dreischichtplatte 30 mm, Breite ca.
 60 cm, mit Gefälle zur Attikainnenseite, einschl.
Ecken auf gehrung geschnitten, Befestigung etc.
Menge: 24,000 m

**10.920 Abdeckung Dreischichtplatte 50 cm**
Leistung wie vor beschrieben, jedoch Breite ca. 50 cm.
Menge: 1,800 m

**10.930 Dämmung Hohlräume**
Wärmedämmung der Hohlräume unter der vorbeschriebenen
UK Blechdeckung durch Ausfüllen mit Mineralwolle, lose
verlegt, Wärmenleitfähigkeitsgruppe 032 nach DIN 4108,
Brandklasse B 1 (Euroklasse A1 DIN EN 13501)
Menge: 20,000 m3

### 11 Bohlenbeläge

**11.940 Bohlenbelag Balkone**
Bohlenbelag aus oberseitig fein geriffelten Brettern,
Holzart sibirische Lärche,
145 x 28 mm
Befestigung mit Edelstahlschrauben Linsen- Senkkopf

CeKo- Fux Distanzhalter 4 mm
Fugenbreite 4 mm, Längsstöße nach unten offen (doppelte
 UK)

Unterkonstruktion e = ca. 50 cm, aus Kanthölzern Lärche
 60 x 60 mm,
Unterleghölzer zum Ausgleich des Gefälles Betonplatte,
Bohlenbelag mit 1 % Gefälle verlegen.
Unterleghölzer auf Gummigranulatplatten 8 mm verlegt.

Ausbildung mit versetzten Längsstößen.
Einzurechnen ist das Anarbeiten / Anpassen an
Fensternischen, Laibungen, Pfeiiler etc..
Menge: 260,000 m2

**11.950 Bohlenbelag Sitzstufen**
Leistung wie vor beschrieben, jedoch auf Kleinflächen
(Sitzstufen UG)
Betonflächen waagerecht, UK 30 x 60 mm, auf Beton
gedübelt.
Menge: 60,000 m2

**11.960 Abschlussbrett Balkone**
Abschlussbrett 80 x 28 mm, wie Belag, senkrecht an der
Vorderseite der Balkone, mit Edelstahlschrauben am
vorderen Brett befestigt.
Menge: 85,000 m

### 12 Arbeiten auf Nachweis

*Hinweis*
Nachfolgend sind die Stundenverrechnungssätze
anzubieten.
Die angegebene Zahl von Stunden ist unverbindlich,
VOB/B (AVB) § 2 Nr. 3 gilt nicht.
Bezahlt werden nur die auf Anordnung des AG tatsächlich
 geleisteten Stunden.

**12.970 Facharbeiter**
Menge: 20,000 h

**12.980 Helfer**
Menge: 10,000 h

USt %: 17,21
